# Falso teito rexistrable

- Propiedade do arquivo: CYPE INGENIEROS, S.A.
- Formato: FIEBDC-3/2002
- Divisa: EUR
- Custos indirectos: 3.00 %
- Gastos xerais: 13.00 %
- Beneficio industrial: 6.00 %
- IVE: 16.00 %

## R Revestimentos

### RT Falsos teitos

#### RTL Metálicos

**RTL016** m² Falso teito rexistrable, situado a una altura menor de 4 m, Ras "KNAUF", formado por bandexas de aceiro galvanizado prelacado acabado liso, cor branca, de 0,5 mm de espesor, con canto A Enrasado, con perfilería vista.
Subministración e montaxe de falso teito rexistrable, situado a una altura menor de 4 m, Ras "KNAUF", constituído por bandexas de aceiro galvanizado prelacado acabado liso, cor branca, de 0,5 mm de espesor, con canto A Enrasado, suspendidas do forxado mediante perfilería vista, comprendendo perfís primarios, secundarios e angulares de remate fixados ó teito mediante variñas e colgues. Incluso p/p de accesorios de fixación, completamente instalado.
Inclúe: Todas. Replanteo dos eixos da trama modular. Nivelación e colocación dos perfís angulares. Replanteo dos perfís primarios da trama. Sinalización dos puntos de ancoraxe ó forxado. Nivelación e suspensión dos perfís primarios e secundarios da trama. Colocación das bandexas.
Criterio de medición de proxecto: Superficie medida entre paramentos, segundo documentación gráfica de Proxecto, sen descontar ocos para instalacións.
Criterio de medición de obra: Medirase a superficie realmente executada segundo especificacións do Proxecto, sen descontar ocos para instalacións.

| Código | Ud | Descrición | Rendemento | Prezo | Importe |
|---|---|---|---|---|---|
| mt12pbk010aa | m² | Bandexa de aceiro galvanizado prelacado "KNAUF" acabado liso, cor branca, de 0,5 mm de espesor, con canto A Enrasado, para teitos rexistrables. (material) | 1.050 | 18.31 | 19.23 |
| mt12pfk060e | m | Perfil primario EASY T - 24/38/3700 mm "KNAUF", cor branca, de aceiro galvanizado, segundo UNE-EN 13964. (material) | 0.882 | 0.93 | 0.82 |
| mt12pfk060m | m | Perfil secundario EASY T - 24/32/600 mm "KNAUF", cor branca, de aceiro galvanizado, segundo UNE-EN 13964. (material) | 0.882 | 0.93 | 0.82 |
| mt12pfk060o | m | Perfil secundario EASY T - 24/32/1200 mm "KNAUF", cor branca, de aceiro galvanizado, segundo UNE-EN 13964. (material) | 1.753 | 0.93 | 1.63 |
| mt12pfk050b | m | Perfil angular EASY L - 25/25/3050 mm "KNAUF", cor branca, de aceiro galvanizado, segundo UNE-EN 13964. (material) | 0.700 | 0.77 | 0.54 |
| mt12pek050a | Ude | Colgue Nonius "KNAUF", para falsos teitos suspendidos. (material) | 0.840 | 0.82 | 0.69 |
| mt12pek050b | Ude | Seguro Nonius "KNAUF", para falsos teitos suspendidos. (material) | 0.840 | 0.13 | 0.11 |
| mt12pek050c | Ude | Parte superior Nonius "KNAUF", 530/630, para falsos teitos suspendidos. (material) | 0.840 | 1.01 | 0.85 |
| mt12pek030 | Ude | Varilla de colgue "KNAUF" de 100 cm. (material) | 0.840 | 0.43 | 0.36 |
| mt12psg220 | Ude | Fixación composta por taco e parafuso 5x27. (material) | 0.840 | 0.06 | 0.05 |
| op00ato010 |  | Atornillador. | 1.000 | 0.00 | 0.00 |
| mo013 | h | Oficial 1ª montador de falsos techos. (man de obra) | 0.235 | 15.28 | 3.59 |
| mo077 | h | Axudante montador de falsos techos. (man de obra) | 0.059 | 14.65 | 0.86 |
| % | % | Costes directos complementarios | 2 % | 29.55 | 0.59 |
|  |  | Custos directos |  |  | 30.14 |
