# Desbroce do terreo, con medios manuais, mediante segadora equipada con disco de dentes de serra

- Propiedade do arquivo: CYPE INGENIEROS, S.A.
- Formato: FIEBDC-3/2002
- Divisa: EUR
- Custos indirectos: 3.00 %
- Gastos xerais: 13.00 %
- Beneficio industrial: 6.00 %
- IVE: 16.00 %

## U Urbanización interior da parcela

### UJ Xardinería

#### UJA Acondicionamento do terreo

**UJA010** m² Desbroce do terreo, con medios manuais, mediante segadora equipada con disco de dentes de serra.
Desbroce do terreo, con medios manuais, mediante segadora equipada con disco de dentes de serra. Incluso p/p de troceado e apilado para facilitar a súa posterior carga, en función das condicións de transporte, e protección das árbores ou plantas que se teñan que conservar.
Inclúe: Preparación da superficie de traballo. Desbroce do terreo. Troceado e apilado dos materiais de desbroce.
Criterio de medición de proxecto: Superficie medida en proxección horizontal, segundo documentación gráfica de Proxecto.
Criterio de medición de obra: Medirase, en proxección horizontal, a superficie realmente executada segundo especificacións do Proxecto.

| Código | Ud | Descrición | Rendemento | Prezo | Importe |
|---|---|---|---|---|---|
| mq09bro010 | h | Segadora equipada con disco de dentes de serra, de 0,42 kW de potencia. (maquinaria) | 0.010 | 3.99 | 0.04 |
| mo038 | h | Oficial 1ª xardineiro. (man de obra) | 0.001 | 15.28 | 0.02 |
| mo106 | h | Peón xardineiro. (man de obra) | 0.010 | 13.97 | 0.14 |
| % | % | Costes directos complementarios | 2 % | 0.20 | 0.00 |
|  |  | Custos directos |  |  | 0.20 |
