# Estación depuradora biológica de aguas residuales

- Propiedade do arquivo: CYPE INGENIEROS, S.A.
- Formato: FIEBDC-3/2002
- Divisa: EUR
- Custos indirectos: 3.00 %
- Gastos xerais: 13.00 %
- Beneficio industrial: 6.00 %
- IVE: 16.00 %

## U Urbanización interior da parcela

### US Depuración de augas

#### USE Estacións depuradoras

**USE012** Ude Estación depuradora biológica de aguas residuales, tecnología VFL, capacidade para 25 a 75 usuarios (H.E.), carga media de materia orgánica contaminante (DBO5) de 3,6 kg/día e caudal máximo de auga depurada de 8100 litros/día.
Suministro e instalación de estación depuradora biológica de aguas residuales, tecnología VFL, capacidade para 25 a 75 usuarios (H.E.), carga media de materia orgánica contaminante (DBO5) de 3,6 kg/día e caudal máximo de auga depurada de 8100 litros/día, equipada con una estación de bombeo, un reactor biológico tipo AT, dos compresores e un depósito de fangos. Totalmente instalada y en funcionamiento, sin incluir la excavación, la nivelación ni el relleno del trasdós.
Inclúe: Replanteo. Colocación da estación depuradora. Conexionado coas redes de condución de auga, de salubridade e eléctrica. Posta en marcha.
Criterio de medición de proxecto: Número de unidades previstas, segundo documentación gráfica de Proxecto.
Criterio de medición de obra: Medirase o número de unidades realmente executadas segundo especificacións do Proxecto.

| Código | Ud | Descrición | Rendemento | Prezo | Importe |
|---|---|---|---|---|---|
| mt46edb010j | Ude | Estación depuradora biológica de aguas residuales, tecnología VFL, capacidade para 25 a 75 usuarios (H.E.), carga media de materia orgánica contaminante (DBO5) de 3,6 kg/día e caudal máximo de auga depurada de 8100 litros/día, equipada con una estación de bombeo, un reactor biológico tipo AT, dos compresores e un depósito de fangos, segundo UNE-EN 12566-3. (material) | 1.000 | 25123.00 | 25123.00 |
| mq04cag010a | h | Camión con guindastre de ata 6 t. (maquinaria) | 1.007 | 49.34 | 49.69 |
| mo006 | h | Oficial 1ª fontaneiro. (man de obra) | 5.865 | 15.78 | 92.55 |
| mo098 | h | Axudante fontaneiro. (man de obra) | 5.865 | 14.62 | 85.75 |
| mo001 | h | Oficial 1ª electricista. (man de obra) | 1.955 | 15.78 | 30.85 |
| mo093 | h | Axudante electricista. (man de obra) | 1.955 | 14.62 | 28.58 |
| % | % | Costes directos complementarios | 2 % | 25410.42 | 508.21 |
|  |  | Custos directos |  |  | 25918.63 |
