# Estación depuradora biológica de aguas residuales

- Propiedade do arquivo: CYPE INGENIEROS, S.A.
- Formato: FIEBDC-3/2002
- Divisa: EUR
- Custos indirectos: 3.00 %
- Gastos xerais: 13.00 %
- Beneficio industrial: 6.00 %
- IVE: 16.00 %

## U Urbanización interior da parcela

### US Depuración de augas

#### USE Estacións depuradoras

**USE012** Ude Estación depuradora biológica de aguas residuales, tecnología VFL, capacidade para 4 a 10 usuarios (H.E.), carga media de materia orgánica contaminante (DBO5) de 0,6 kg/día e caudal máximo de auga depurada de 1350 litros/día.
Suministro e instalación de estación depuradora biológica de aguas residuales, tecnología VFL, capacidade para 4 a 10 usuarios (H.E.), carga media de materia orgánica contaminante (DBO5) de 0,6 kg/día e caudal máximo de auga depurada de 1350 litros/día, equipada cun reactor biológico tipo AT e un compresor. Totalmente instalada y en funcionamiento, sin incluir la excavación, la nivelación ni el relleno del trasdós.
Inclúe: Replanteo. Colocación da estación depuradora. Conexionado coas redes de condución de auga, de salubridade e eléctrica. Posta en marcha.
Criterio de medición de proxecto: Número de unidades previstas, segundo documentación gráfica de Proxecto.
Criterio de medición de obra: Medirase o número de unidades realmente executadas segundo especificacións do Proxecto.

| Código | Ud | Descrición | Rendemento | Prezo | Importe |
|---|---|---|---|---|---|
| mt46edb010d | Ude | Estación depuradora biológica de aguas residuales, tecnología VFL, capacidade para 4 a 10 usuarios (H.E.), carga media de materia orgánica contaminante (DBO5) de 0,6 kg/día e caudal máximo de auga depurada de 1350 litros/día, equipada cun reactor biológico tipo AT e un compresor, segundo UNE-EN 12566-3. (material) | 1.000 | 5800.60 | 5800.60 |
| mo006 | h | Oficial 1ª fontaneiro. (man de obra) | 2.933 | 15.78 | 46.28 |
| mo098 | h | Axudante fontaneiro. (man de obra) | 2.933 | 14.62 | 42.88 |
| mo001 | h | Oficial 1ª electricista. (man de obra) | 1.955 | 15.78 | 30.85 |
| mo093 | h | Axudante electricista. (man de obra) | 1.955 | 14.62 | 28.58 |
| % | % | Costes directos complementarios | 2 % | 5949.19 | 118.98 |
|  |  | Custos directos |  |  | 6068.17 |
