# Estación depuradora de augas grises domésticas de baixa contaminación, con capacidade para 6 usuarios (H.E.)

- Propiedade do arquivo: CYPE INGENIEROS, S.A.
- Formato: FIEBDC-3/2002
- Divisa: EUR
- Custos indirectos: 3.00 %
- Gastos xerais: 13.00 %
- Beneficio industrial: 6.00 %
- IVE: 16.00 %

## U Urbanización interior da parcela

### US Depuración de augas

#### USE Estacións depuradoras

**USE020** Ude Estación depuradora de augas grises domésticas de baixa contaminación, con capacidade para 6 usuarios (H.E.).
Subministración e instalación de estación depuradora de augas grises domésticas de baixa contaminación, con capacidade para 6 usuarios (H.E.), composta de filtro de polietileno para grosos, dúas bombas de filtrado e lavado a contracorrente, filtro dual automático de alto rendemento, electroválvula, dous depósitos de poliéster de sección rectangular de 0,25 m³ cada un, depósito de polietileno con bomba para dosificación de cloro, depósito de polietileno con bomba para dosificación de colorante, válvulas, interruptores de nivel, rebosadeiro con tubaxe de desaugadoiro, cadro eléctrico e bancada. Ata p/p de tubos entre os distintos elementos e accesorios, tubaxe de desaugadoiro e billa para baleirado. Totalmente montada, conectada e probada, sen incluír o grupo de presión nin o vaso de expansión.
Inclúe: Replanteo. Colocación e fixación da estación depuradora de augas grises. Colocación e fixación de tuberías e accesorios. Realización de probas de servizo.
Criterio de medición de proxecto: Número de unidades previstas, segundo documentación gráfica de Proxecto.
Criterio de medición de obra: Medirase o número de unidades realmente executadas segundo especificacións do Proxecto.

| Código | Ud | Descrición | Rendemento | Prezo | Importe |
|---|---|---|---|---|---|
| mt46feb010aa | Ude | Estación depuradora de augas grises domésticas de baixa contaminación, con capacidade para 6 usuarios (H.E.), composta de filtro de polietileno para grosos, dúas bombas de filtrado e lavado a contracorrente, filtro dual automático de alto rendemento, electroválvula, dous depósitos de poliéster de sección rectangular de 0,25 m³ cada un, depósito de polietileno con bomba para dosificación de cloro, depósito de polietileno con bomba para dosificación de colorante, válvulas, interruptores de nivel, rebosadeiro con tubaxe de desaugadoiro, cadro eléctrico e bancada. (material) | 1.000 | 6212.85 | 6212.85 |
| mo006 | h | Oficial 1ª fontaneiro. (man de obra) | 1.173 | 15.78 | 18.51 |
| mo098 | h | Axudante fontaneiro. (man de obra) | 1.173 | 14.62 | 17.15 |
| % | % | Costes directos complementarios | 4 % | 6248.51 | 249.94 |
|  |  | Custos directos |  |  | 6498.45 |
