# Hito cilíndrico flexible de polietileno, de 200 mm de diámetro e 750 mm de altura, cor verde, con 2 bandas de retrorreflectancia nivel 1 (E.G.), fijado sobre la calzada

- Propiedade do arquivo: CYPE INGENIEROS, S.A.
- Formato: FIEBDC-3/2002
- Divisa: EUR
- Custos indirectos: 3.00 %
- Gastos xerais: 13.00 %
- Beneficio industrial: 6.00 %
- IVE: 16.00 %

## Y Seguridade e saúde

### YS Señalización provisional de obras

#### YSB Balizamiento

**YSB090** Ude Hito cilíndrico flexible de polietileno, de 200 mm de diámetro e 750 mm de altura, cor verde, con 2 bandas de retrorreflectancia nivel 1 (E.G.), fijado sobre la calzada.
Suministro y colocación sobre la calzada de hito cilíndrico flexible de polietileno, de 200 mm de diámetro e 750 mm de altura, cor verde, con 2 bandas de retrorreflectancia nivel 1 (E.G.). Incluso p/p de tornillos y elementos de fijación al pavimento, mantenimiento en condiciones seguras durante todo el periodo de tiempo que se requiera y desmontaje.
Inclúe: Replanteo. Colocación de los hitos. Desmontaxe posterior. Retirada a contedor.
Criterio de medición de proxecto: Número de unidades previstas, segundo Estudo o Estudo Básico de Seguridade e Saúde.

| Código | Ud | Descrición | Rendemento | Prezo | Importe |
|---|---|---|---|---|---|
| mt50bal090r | Ude | Hito cilíndrico flexible de polietileno, de 200 mm de diámetro e 750 mm de altura, cor verde, con 2 bandas de retrorreflectancia nivel 1 (E.G.), segundo UNE 135363. (material) | 1.000 | 28.00 | 28.00 |
| mo104 | h | Peón ordinario construcción. (man de obra) | 0.148 | 13.97 | 2.07 |
| % | % | Costes directos complementarios | 2 % | 30.07 | 0.60 |
|  |  | Custos directos |  |  | 30.67 |
