# Desmontaxe de zócalo metálico de 50 a 100 cm de altura, con medios manuais, e carga manual de cascallos sobre camión ou contedor

- Propiedade do arquivo: CYPE INGENIEROS, S.A.
- Formato: FIEBDC-3/2002
- Divisa: EUR
- Custos indirectos: 3.00 %
- Gastos xerais: 13.00 %
- Beneficio industrial: 6.00 %
- IVE: 16.00 %

## D Demolicións

### DF Fachadas

#### DFR Remates de exteriores

**DFR110** m Desmontaxe de zócalo metálico de 50 a 100 cm de altura, con medios manuais, e carga manual de cascallos sobre camión ou contedor.
Desmontaxe de zócalo de 50 a 100 cm de altura formado por pezas metálicas situadas na parte inferior do paramento vertical, con medios manuais, sen deteriorar os elementos construtivos contiguos. Ata p/p de limpeza, provisión, retirada e carga manual de cascallos sobre camión ou contedor.
Inclúe: Desmontaxe dos elementos. Retirada e acopio do material desmontado. Limpeza dos restos de obra. Carga do material desmontado e restos de obra sobre camión ou contedor.
Criterio de medición de proxecto: Lonxitude medida segundo documentación gráfica de Proxecto.
Criterio de medición de obra: Medirase a lonxitude realmente desmontada segundo especificacións do Proxecto.

| Código | Ud | Descrición | Rendemento | Prezo | Importe |
|---|---|---|---|---|---|
| mo018 | h | Oficial 1ª construcción. (man de obra) | 0.179 | 15.28 | 2.74 |
| mo104 | h | Peón ordinario construcción. (man de obra) | 0.179 | 13.97 | 2.50 |
| % | % | Costes directos complementarios | 2 % | 5.24 | 0.10 |
|  |  | Custos directos |  |  | 5.34 |
