# Desmontaxe con recuperación do material de mampara separadora cega formada por paneis de aceiro, aluminio, madeira, PVC ou similar, con medios manuais

- Propiedade do arquivo: CYPE INGENIEROS, S.A.
- Formato: FIEBDC-3/2002
- Divisa: EUR
- Custos indirectos: 3.00 %
- Gastos xerais: 13.00 %
- Beneficio industrial: 6.00 %
- IVE: 16.00 %

## D Demolicións

### DP Particións e extradorsos

#### DPM Mamparas

**DPM010** m² Desmontaxe con recuperación do material de mampara separadora cega formada por paneis de aceiro, aluminio, madeira, PVC ou similar, con medios manuais.
Desmontaxe de biombo separador cega formada por paneis de aceiro, aluminio, madeira, PVC ou similar, con medios manuais e recuperación do material para a súa posterior ubicación noutro emprazamento, sen deteriorar os elementos construtivos ós que lle suxeita. Ata p/p de retirada previa das instalacións eléctricas existentes, estrutura soporte, cercos, rodapés e demais compoñentes; limpeza, provisión, retirada e carga manual do material desmontado e dos restos de obra producidos durante os traballos, sobre camión ou colector.
Inclúe: Desmontaxe da instalación eléctrica. Desmontaxe dos paneis. Provisión dos materiais a reutilizar. Limpeza dos restos de obra. Carga do material desmontado sobre camión ou contedor.
Criterio de medición de proxecto: Superficie medida segundo documentación gráfica de Proxecto.
Criterio de medición de obra: Medirase a superficie realmente desmontada segundo especificacións do Proxecto.

| Código | Ud | Descrición | Rendemento | Prezo | Importe |
|---|---|---|---|---|---|
| mo009 | h | Oficial 1ª montador. (man de obra) | 0.539 | 15.78 | 8.51 |
| mo075 | h | Axudante montador. (man de obra) | 0.539 | 14.65 | 7.90 |
| % | % | Costes directos complementarios | 2 % | 16.41 | 0.33 |
|  |  | Custos directos |  |  | 16.74 |
