# Desmontaxe de estrutura metálica e placas traslúcidas de lucernario a dúas augas de 3 a 8 m de luz máxima, con equipo de oxicorte, e carga manual de cascallos sobre camión ou contedor

- Propiedade do arquivo: CYPE INGENIEROS, S.A.
- Formato: FIEBDC-3/2002
- Divisa: EUR
- Custos indirectos: 3.00 %
- Gastos xerais: 13.00 %
- Beneficio industrial: 6.00 %
- IVE: 16.00 %

## D Demolicións

### DQ Cubertas

#### DQL Lucernarios

**DQL030** m² Desmontaxe de estrutura metálica e placas traslúcidas de lucernario a dúas augas de 3 a 8 m de luz máxima, con equipo de oxicorte, e carga manual de cascallos sobre camión ou contedor.
Desmontaxe de estrutura metálica e placas traslúcidas de lucernario a dúas augas de 3 a 8 m de luz máxima, con equipo de oxicorte, sen afectar á estabilidade dos elementos construtivos contiguos. Ata p/p de limpeza, provisión, retirada e carga manual de cascallos sobre camión ou contedor.
Inclúe: Desmontaxe dos elementos. Fragmentación dos entullos en pezas manexables. Retirada e acopio do material desmontado. Carga do material desmontado e os restos de obra sobre camión ou contedor.
Criterio de medición de proxecto: Superficie medida segundo documentación gráfica de Proxecto.
Criterio de medición de obra: Medirase a superficie realmente desmontada segundo especificacións do Proxecto.

| Código | Ud | Descrición | Rendemento | Prezo | Importe |
|---|---|---|---|---|---|
| mq08sol010 | h | Equipo de oxicorte, con acetileno coma combustible e osíxeno coma comburente. (maquinaria) | 0.317 | 7.37 | 2.34 |
| mo017 | h | Oficial 1ª soldador. (man de obra) | 0.295 | 15.52 | 4.58 |
| mo104 | h | Peón ordinario construcción. (man de obra) | 0.221 | 13.97 | 3.09 |
| % | % | Costes directos complementarios | 2 % | 10.01 | 0.20 |
|  |  | Custos directos |  |  | 10.21 |
