# Picado de enfoscado de cemento, aplicado sobre paramento horizontal exterior de ata 3 m de altura, con martelo eléctrico, e carga manual de cascallos sobre camión ou contenedor

- Propiedade do arquivo: CYPE INGENIEROS, S.A.
- Formato: FIEBDC-3/2002
- Divisa: EUR
- Custos indirectos: 3.00 %
- Gastos xerais: 13.00 %
- Beneficio industrial: 6.00 %
- IVE: 16.00 %

## D Demolicións

### DR Revestimentos

#### DRF Revestimentos continuos

**DRF010** m² Picado de enfoscado de cemento, aplicado sobre paramento horizontal exterior de ata 3 m de altura, con martelo eléctrico, e carga manual de cascallos sobre camión ou contenedor.
Picado de enfoscado de cemento, aplicado sobre paramento horizontal exterior de ata 3 m de altura, con martelo eléctrico, eliminándoo totalmente sen deteriorar a superficie soporte que quedará ó descuberto e preparada para a súa posterior revestimento. Ata p/p de limpeza manual con cepillo de cerdas duras, provisión, retirada e carga manual de cascallos sobre camión ou contedor.
Inclúe: Picado do revestimento con martelo eléctrico. Retirada e acopio de entullos. Limpeza dos restos de obra. Carga de entullos sobre camión ou contedor.
Criterio de medición de proxecto: Superficie medida segundo documentación gráfica de Proxecto.
Criterio de medición de obra: Medirase a superficie realmente demolida segundo especificacións do Proxecto.

| Código | Ud | Descrición | Rendemento | Prezo | Importe |
|---|---|---|---|---|---|
| mq05mai040 | h | Martelo eléctrico. (maquinaria) | 0.619 | 2.80 | 1.73 |
| mo104 | h | Peón ordinario construcción. (man de obra) | 0.665 | 13.97 | 9.29 |
| % | % | Costes directos complementarios | 2 % | 11.02 | 0.22 |
|  |  | Custos directos |  |  | 11.24 |
