# Picado de revoco ou estuco de cal e do seu enfoscado base

- Propiedade do arquivo: CYPE INGENIEROS, S.A.
- Formato: FIEBDC-3/2002
- Divisa: EUR
- Custos indirectos: 3.00 %
- Gastos xerais: 13.00 %
- Beneficio industrial: 6.00 %
- IVE: 16.00 %

## D Demolicións

### DR Revestimentos

#### DRF Revestimentos continuos

**DRF030** m² Picado de revoco ou estuco de cal e do seu enfoscado base, aplicado sobre paramento horizontal exterior de máis de 3 m de altura, con martelo eléctrico, e carga manual de cascallos sobre camión ou contedor.
Picado de revoco ou estuco de cal e do seu enfoscado base, aplicado sobre paramento horizontal exterior de máis de 3 m de altura, con martelo eléctrico, eliminándoo totalmente sen deteriorar a superficie soporte que quedará ó descuberto e preparada para o seu posterior revestimento. Ata p/p de limpeza, provisión, retirada e carga manual de cascallos sobre camión ou contedor.
Inclúe: Picado do revestimento con martelo eléctrico. Retirada e acopio de entullos. Limpeza dos restos de obra. Carga de entullos sobre camión ou contedor.
Criterio de medición de proxecto: Superficie medida segundo documentación gráfica de Proxecto.
Criterio de medición de obra: Medirase a superficie realmente demolida segundo especificacións do Proxecto.

| Código | Ud | Descrición | Rendemento | Prezo | Importe |
|---|---|---|---|---|---|
| mq05mai040 | h | Martelo eléctrico. (maquinaria) | 0.805 | 2.80 | 2.25 |
| mo060 | h | Peón ordinario construcción. (man de obra) | 0.831 | 13.97 | 11.61 |
| % | % | Costes directos complementarios | 2 % | 13.86 | 0.28 |
|  |  | Custos directos |  |  | 14.14 |
