# Muro de formigón armado 2C

- Propiedade do arquivo: CYPE INGENIEROS, S.A.
- Formato: FIEBDC-3/2002
- Divisa: EUR
- Custos indirectos: 3.00 %
- Gastos xerais: 13.00 %
- Beneficio industrial: 6.00 %
- IVE: 16.00 %

## E Estructuras

### EH Formigón armado

#### EHM Muros

**EHM010** m³ Muro de formigón armado 2C, H<=3 m, espesor 30 cm, realizado con formigón HA-25/B/20/IIa fabricado en central, e verquido con cubilote, e aceiro UNE-EN 10080 B 500 S, 50 kg/m³; montaxe e desmontaxe do sistema de encofrado metálico, con acabado tipo industrial para revestir.
Formación de muro de formigón de 30 cm de espesura medio, realizado con formigón HA-25/B/20/IIa fabricado en central, e verquido con cubilote, e aceiro UNE-EN 10080 B 500 S, cunha cuantía aproximada de 50 kg/m³, executado en condicións complexas. Montaje y desmontaje del sistema de encofrado a dúas caras de los muros de ata 3 m de altura, con paneis metálicos modulares con acabado tipo industrial para revestir. Ata p/p de formación de juntas, separadores, distanciadores para encofrados y accesorios, y tapado de orificios resultantes tras la retirada del encofrado.
Inclúe: Limpeza e preparación da superficie de apoio. Replanteo. Colocación das armaduras con separadores homologados. Formación de xuntas. Montaje del sistema de encofrado a dúas caras do muro. Vertido e compactación do formigón. Desmontaje del sistema de encofrado. Curado do formigón. Limpeza da superficie de coroación do muro. Tapado de los orificios resultantes tras la retirada del sistema de encofrado. Reparación de defectos superficiais.
Criterio de medición de proxecto: Volumen medido sobre a sección teórica do cálculo, segundo documentación gráfica de Proxecto, deducindo os ocos de superficie maior de 2 m².
Criterio de medición de obra: Medirase o volumen teórico executado segundo especificacións do Proxecto, deducindo os ocos de superficie maior de 2 m².

| Código | Ud | Descrición | Rendemento | Prezo | Importe |
|---|---|---|---|---|---|
| mt07aco020d | Ude | Separador homologado para muros. (material) | 8.000 | 0.06 | 0.48 |
| mt07aco010c | kg | Aceiro en barras corrugadas, UNE-EN 10080 B 500 S, elaborado en taller e colocado en obra, diámetros varios. (material) | 50.000 | 1.00 | 50.00 |
| mt08eme030c | m² | Sistema de encofrado a dúas caras, para muros, formado por paneis metálicos modulares, ata 3 m de altura, incluso p/p de elementos para paso de instalacións. (material) | 6.660 | 21.31 | 141.92 |
| mt10haf010nea | m³ | Formigón HA-25/B/20/IIa, fabricado en central. (material) | 1.050 | 74.27 | 77.98 |
| op00ciz020 |  | Cizalla para acero en barras corrugadas. | 1.000 | 0.00 | 0.00 |
| op00ata010 |  | Atadora de ferralla. | 1.000 | 0.00 | 0.00 |
| au00auh010 |  | Cubilote. | 1.000 | 0.00 | 0.00 |
| au00auh040 |  | Vibrador de formigón, eléctrico. | 1.000 | 0.00 | 0.00 |
| mo040 | h | Oficial 1ª estructurista. (man de obra) | 0.531 | 15.28 | 8.11 |
| mo083 | h | Axudante estructurista. (man de obra) | 0.531 | 14.65 | 7.78 |
| % | % | Costes directos complementarios | 2 % | 286.27 | 5.73 |
|  |  | Custos directos |  |  | 292.00 |
