# Correa de madeira aserrada de piñeiro silvestre (Pinus Sylvestris L.) España 0

- Propiedade do arquivo: CYPE INGENIEROS, S.A.
- Formato: FIEBDC-3/2002
- Divisa: EUR
- Custos indirectos: 3.00 %
- Gastos xerais: 13.00 %
- Beneficio industrial: 6.00 %
- IVE: 16.00 %

## E Estructuras

### EM Madeira

#### EMC Cerchas para cubertas

**EMC030** m Correa de madeira aserrada de piñeiro silvestre (Pinus Sylvestris L.) España 0, de 7x15 cm de sección e ata 5 m de lonxitude; calidade estructural ME-2, clase resistente C-18, protección da madeira con clase de penetración P2, traballada en taller.
Subministración e colocación de correa de madeira aserrada de piñeiro silvestre (Pinus Sylvestris L.) España 0, acabado cepillado, de 7x15 cm de sección e ata 5 m de lonxitude, para aplicacións estructurais; calidade estructural ME-2 segundo UNE 56544, clase resistente C-18 segundo UNE-EN 338 e UNE-EN 1912, protección fronte a axentes bióticos que se corresponde coa clase de penetración P2 (3 mm nas caras laterais da albura e 40 mm en sentido axial) segundo UNE-EN 351-1. Incluso cortes, entallas para o seu correcto axuste, nivelación e colocación dos elementos de atado e reforzo. Traballada en taller e colocada en obra.
Inclúe: Replanteo das correas sobre as cerchas. Presentación das correas sobre as cerchas. Colocación e nivelación. Fixación ás cerchas.
Criterio de medición de proxecto: Lonxitue medida a eixos en proxección horizontal, segundo documentación gráfica de Proxecto, incluíndo as entregas.
Criterio de medición de obra: Medirase, en proxección horizontal, a eixos, a lonxitude realmente executada segundo especificacións do Proxecto, incluíndo as entregas.

| Código | Ud | Descrición | Rendemento | Prezo | Importe |
|---|---|---|---|---|---|
| mt07mee020bd | m | Correa de madeira aserrada de piñeiro silvestre (Pinus Sylvestris L.) España 0, acabado cepillado, de 7x15 cm de sección e ata 5 m de lonxitude, para aplicacións estructurais; calidade estructural ME-2 segundo UNE 56544, clase resistente C-18 segundo UNE-EN 338 e UNE-EN 1912, protección fronte a axentes bióticos que se corresponde coa clase de penetración P2 (3 mm nas caras laterais da albura e 40 mm en sentido axial) segundo UNE-EN 351-1, traballada en taller. (material) | 1.000 | 3.96 | 3.96 |
| op00cla010 |  | Clavadora. | 1.000 | 0.00 | 0.00 |
| op00cep010 |  | Garlopa. | 1.000 | 0.00 | 0.00 |
| mo043 | h | Oficial 1ª montador de estructura de madera. (man de obra) | 0.090 | 15.28 | 1.38 |
| mo086 | h | Axudante montador de estructura de madera. (man de obra) | 0.045 | 14.65 | 0.66 |
| % | % | Costes directos complementarios | 2 % | 6.00 | 0.12 |
|  |  | Custos directos |  |  | 6.12 |
