# Viga de madeira aserrada de piñeiro laricio (Pinus Nigra Arnold) España 0

- Propiedade do arquivo: CYPE INGENIEROS, S.A.
- Formato: FIEBDC-3/2002
- Divisa: EUR
- Custos indirectos: 3.00 %
- Gastos xerais: 13.00 %
- Beneficio industrial: 6.00 %
- IVE: 16.00 %

## E Estructuras

### EM Madeira

#### EMV Vigas

**EMV010** m³ Viga de madeira aserrada de piñeiro laricio (Pinus Nigra Arnold) España 0, de 10x10 a 15x30 cm de sección e ata 6 m de lonxitude, calidade estructural MEG, clase resistente C-18, protección da madeira con clase de penetración P8 e P9, traballada en taller.
Subministración e colocación de viga de madeira aserrada de piñeiro laricio (Pinus Nigra Arnold) España 0, acabado cepillado, de 10x10 a 15x30 cm de sección e ata 6 m de lonxitude, para aplicacións estructurais, calidade estructural MEG segundo UNE 56544, clase resistente C-18 segundo UNE-EN 338 e UNE-EN 1912 e protección fronte a axentes bióticos que se corresponde coa clase de penetración P8 e P9 (en toda a albura e ata 6 mm no duramen exposto) segundo UNE-EN 351-1. Incluso cortes, entallas para o seu correcto axuste, nivelación e colocación dos elementos de atado e reforzo. Traballada en taller e colocada en obra.
Inclúe: Replanteo e marcado de eixos, nos puntos de apoio das vigas. Colocación e fixación provisional da viga. Aplomado e nivelación. Ejecución das unións. Comprobación final do apromado e dos niveis.
Criterio de medición de proxecto: Volumen medido segundo documentación gráfica de Proxecto, apoiándose nas maiores dimensións transversais para aquelas pezas que non teñan escuadrías rectangulares ou cadradas, e a lonxitude incluíndo as entregas.
Criterio de medición de obra: Medirase o volumen realmente executado segundo especificacións do Proxecto, apoiándose nas maiores dimensións transversais para aquelas pezas que non teñan escuadrías rectangulares ou cadradas, incluíndo na lonxitude as entregas. Considéranse incluidos todos os elementos integrante da estrutura sinalados nos planos e detalles do Proxecto.

| Código | Ud | Descrición | Rendemento | Prezo | Importe |
|---|---|---|---|---|---|
| mt07mee015D | m³ | Madeira aserrada de piñeiro laricio (Pinus Nigra Arnold) España 0 con acabado cepillado, para viga de 10x10 a 15x30 cm de sección e ata 6 m de lonxitude, para aplicacións estructurais, calidade estructural MEG segundo UNE 56544, clase resistente C-18 segundo UNE-EN 338 e UNE-EN 1912 e protección fronte a axentes bióticos que se corresponde coa clase de penetración P8 e P9 (en toda a albura e ata 6 mm no duramen exposto) segundo UNE-EN 351-1, traballada en taller. (material) | 1.000 | 517.92 | 517.92 |
| op00cla010 |  | Clavadora. | 1.000 | 0.00 | 0.00 |
| op00cep010 |  | Garlopa. | 1.000 | 0.00 | 0.00 |
| mo043 | h | Oficial 1ª montador de estructura de madera. (man de obra) | 10.494 | 15.28 | 160.35 |
| mo086 | h | Axudante montador de estructura de madera. (man de obra) | 5.247 | 14.65 | 76.87 |
| % | % | Costes directos complementarios | 2 % | 755.14 | 15.10 |
|  |  | Custos directos |  |  | 770.24 |
