# Pilar prefabricado de formigón armado de sección 25x35 cm, de 3 m de altura, para acabado visto do formigón, sen ménsulas

- Propiedade do arquivo: CYPE INGENIEROS, S.A.
- Formato: FIEBDC-3/2002
- Divisa: EUR
- Custos indirectos: 3.00 %
- Gastos xerais: 13.00 %
- Beneficio industrial: 6.00 %
- IVE: 16.00 %

## E Estructuras

### EP Formigón prefabricado

#### EPS Pilares

**EPS010** Ude Pilar prefabricado de formigón armado de sección 25x35 cm, de 3 m de altura, para acabado visto do formigón, sen ménsulas.
Subministración e colocación de pilar prefabricado de formigón armado de sección 25x35 cm, de 3 m de altura, para acabado visto do formigón, sen ménsulas. Incluso montaxe mediante guindastre, conexión con alicerce ou macizo inferior no que se apoia e apeos necesarios.
Inclúe: Todas. Replanteo dos pilares. Izado e presentación dos pilares mediante grúa. Axuste á súa posición correcta e nivelación. Formación da unión cos elementos de apoio. Enchido e selado de xuntas.
Criterio de medición de proxecto: Número de unidades previstas, segundo documentación gráfica de Proxecto.
Criterio de medición de obra: Medirase o número de unidades realmente executadas segundo especificacións do Proxecto.

| Código | Ud | Descrición | Rendemento | Prezo | Importe |
|---|---|---|---|---|---|
| mt07pha010aaa | Ude | Pilar prefabricado de formigón armado de sección 25x35 cm, de 3 m de altura, para acabado visto do formigón, sen ménsulas. (material) | 1.000 | 132.00 | 132.00 |
| mq07gte010c | h | Guindastre autopropulsado de brazo telescópico cunha capacidade de elevación de 30 t e 27 m de altura máxima de traballo. (maquinaria) | 0.350 | 67.00 | 23.45 |
| mo041 | h | Oficial 1ª montador de estructura prefabricada de hormigón. (man de obra) | 0.340 | 15.28 | 5.20 |
| mo084 | h | Axudante montador de estructura prefabricada de hormigón. (man de obra) | 0.680 | 14.65 | 9.96 |
| % | % | Costes directos complementarios | 2 % | 170.61 | 3.41 |
|  |  | Custos directos |  |  | 174.02 |
