# Depósito de gasóleo de superficie de polietileno de alta densidade (PEAD/HDPE) para instalación no interior de edificaciones

- Propiedade do arquivo: CYPE INGENIEROS, S.A.
- Formato: FIEBDC-3/2002
- Divisa: EUR
- Custos indirectos: 3.00 %
- Gastos xerais: 13.00 %
- Beneficio industrial: 6.00 %
- IVE: 16.00 %

## I Instalacións

### IC Calefacción, climatización y A.Q.S.

#### ICD Combustible líquido

**ICD020** Ude Depósito de gasóleo de superficie de polietileno de alta densidade (PEAD/HDPE) para instalación no interior de edificaciones, de simple parede contido en cubeto, cuhna capacidade de 750 litros, para pequenos consumos individuais.
Subministración e instalación de depósito homologado de gasóleo de superficie de polietileno de alta densidade (PEAD/HDPE) para instalación no interior de edificaciones, de simple parede contido en cubeto, cunha capacidade de 750 litros, para pequenos consumos individuais. Ata indicador de nivel, detector de fugas, catro bocas de entrada/saída, canalización ata caldeira con tubería de cobre de 18 mm de diámetro protexida con funda de tubo de PVC, válvulas e accesorios de conexión, e elementos de protección segundo normativa. Totalmente montado, conexionado e probado pola impresa instaladora mediante as correspondentes probas de servizo (incluídas neste prezo).
Inclúe: Colocación do depósito sobre os apoios. Montaxe de válvulas e accesorios. Colocación da boca de carga e a tapa de rexistro. Colocación e fixación da canalización ata a caldeira. Conexionado á rede de terra. Realización de probas de servizo.
Criterio de medición de proxecto: Número de unidades previstas, segundo documentación gráfica de Proxecto.
Criterio de medición de obra: Medirase o número de unidades realmente executadas segundo especificacións do Proxecto.

| Código | Ud | Descrición | Rendemento | Prezo | Importe |
|---|---|---|---|---|---|
| mt38dep110a | Ude | Depósito de gasóleo de polietileno (PEAD/HDPE), de superficie, de simple parede contido en cubeto, con unha capacidade de 750 litros, para pequenos consumos individuais, segundo UNE-EN 13341. Ata elementos de protección segundo normativa. (material) | 1.000 | 160.00 | 160.00 |
| mt38dep022a | Ude | Indicador de nivel para depósito de combustibles líquidos. (material) | 1.000 | 177.25 | 177.25 |
| mt38dep023a | Ude | Interruptor de nivel para depósito de combustibles líquidos. (material) | 1.000 | 33.25 | 33.25 |
| mt38dep024c | Ude | Conxunto de boca de carga, valvulería e accesorios de conexión para depósito de combustibles líquidos. (material) | 1.000 | 96.55 | 96.55 |
| mt43tco010ca | m | Tubo de cobre estirado en frío sen soldadura, diámetro D=16/18 mm e 1 mm de espesor, segundo UNE-EN 1057. (material) | 10.000 | 2.40 | 24.00 |
| mt35aia090md | m | Tubo ríxido de PVC, enchufable, curvable en quente, de cor negra, de 32 mm de diámetro nominal, para canalización fixa en superficie. Resistencia á compresión 1250 N, resistencia ó impacto 2 xulios, temperatura de traballo -5°C ata 60°C, con grao de protección IP 547 segundo UNE 20324, propiedades eléctricas: illante, non propagador da chama. Segundo UNE-EN 61386-1 e UNE-EN 61386-22. Incluso p/p de abrazadeiras, elementos de suxección e accesorios (curvas, manguitos, tes, codos e curvas flexibles). (material) | 10.000 | 2.17 | 21.70 |
| mo002 | h | Oficial 1ª calefactor. (man de obra) | 1.621 | 15.78 | 25.58 |
| mo094 | h | Axudante calefactor. (man de obra) | 1.621 | 14.62 | 23.70 |
| % | % | Costes directos complementarios | 2 % | 562.03 | 11.24 |
|  |  | Custos directos |  |  | 573.27 |
