# Interacumulador de aceiro vitrificado, de un serpentín, con grupo hidráulico e regulación electrónica integrada

- Propiedade do arquivo: CYPE INGENIEROS, S.A.
- Formato: FIEBDC-3/2002
- Divisa: EUR
- Custos indirectos: 3.00 %
- Gastos xerais: 13.00 %
- Beneficio industrial: 6.00 %
- IVE: 16.00 %

## I Instalacións

### IC Calefacción, climatización y A.Q.S.

#### ICS Sistemas de conducción de auga

**ICS053** Ude Interacumulador de aceiro vitrificado, de un serpentín, con grupo hidráulico e regulación electrónica integrada.
Subministración e instalación de interacumulador integral para vivenda unifamiliar, formado por: depósito de aceiro vitrificado de 300 l, 1685 mm de altura e 620 mm de diámetro, acabado exterior con forro de polipropileno acolchado desmontable, illamento de espuma ríxida de poliuretano inxectado en molde; serpentín; protección contra corrosión mediante ánodo de magnesio con medidor de carga; grupo hidráulico con bomba, termómetro, válvulas de equilibrado, seguridade, retención, enchido e valeirado; centralita electrónica de tipo diferencial con entradas para 3 sondas de temperatura Pt1000, saída para un relé electromecánico e pantalla de monitorización, para funcionamento manual ou automático, apagado programable, refrixeración de captadores, limitación das temperaturas máximas no acumulador e no captador, contador calorífico, dispositivo antixeo, reloxio horario e aviso de fallos. Ata válvulas de corte, elementos de montaxe e deais accesorios necesarios para o seu correcto funcionamiento. Totalmente montado, conexionado e probado.
Inclúe: Replanteo. Colocación do interacumulador. Conexionado.
Criterio de medición de proxecto: Número de unidades previstas, segundo documentación gráfica de Proxecto.
Criterio de medición de obra: Medirase o número de unidades realmente executadas segundo especificacións do Proxecto.

| Código | Ud | Descrición | Rendemento | Prezo | Importe |
|---|---|---|---|---|---|
| mt38iso070b | Ude | Interacumulador integral para vivenda unifamiliar, formado por: depósito de aceiro vitrificado de 300 l, 1685 mm de altura e 620 mm de diámetro, acabado exterior con forro de polipropileno acolchado desmontable, illamento de espuma ríxida de poliuretano inxectado en molde; serpentín; protección contra corrosión mediante ánodo de magnesio con medidor de carga; grupo hidráulico con bomba, termómetro, válvulas de equilibrado, seguridade, retención, enchido e valeirado; centralita electrónica de tipo diferencial con entradas para 3 sondas de temperatura Pt1000, saída para un relé electromecánico e pantalla de monitorización, para funcionamento manual ou automático, apagado programable, refrixeración de captadores, limitación das temperaturas máximas no acumulador e no captador, contador calorífico, dispositivo antixeo, reloxio horario e aviso de fallos. (material) | 1.000 | 2046.25 | 2046.25 |
| mt37sve010c | Ude | Válvula de esfera de latón niquelado para roscar de 3/4". (material) | 2.000 | 5.95 | 11.90 |
| mt37sve010c | Ude | Válvula de esfera de latón niquelado para roscar de 3/4". | 2.000 | 5.95 | 11.90 |
| mt38www011 | Ude | Material auxiliar para instalacions de A.C.S. (material) | 1.000 | 1.45 | 1.45 |
| mo002 | h | Oficial 1ª calefactor. (man de obra) | 1.428 | 15.78 | 22.53 |
| mo094 | h | Axudante calefactor. (man de obra) | 1.428 | 14.62 | 20.88 |
| % | % | Costes directos complementarios | 2 % | 2114.91 | 42.30 |
|  |  | Custos directos |  |  | 2157.21 |
