# Filtro retedor de residuos de bronce, con rosca de 4"

- Propiedade do arquivo: CYPE INGENIEROS, S.A.
- Formato: FIEBDC-3/2002
- Divisa: EUR
- Custos indirectos: 3.00 %
- Gastos xerais: 13.00 %
- Beneficio industrial: 6.00 %
- IVE: 16.00 %

## I Instalacións

### IF Fontanería

#### IFW Elementos

**IFW020** Ude Filtro retedor de residuos de bronce, con rosca de 4".
Suministración e instalación de filtro retedor de residuos de bronce, con tamiz de aceiro inoxidable con perforacións de 0,5 mm de diámetro, con rosca de 4", para unha presión máxima de traballo de 16 bar e unha temperatura máxima de 110°C. Totalmente montado, conexionado e probado.
Inclúe: Replanteo. Colocación e fixación do filtro á tubaxe. Conexionado.
Criterio de medición de proxecto: Número de unidades previstas, segundo documentación gráfica de Proxecto.
Criterio de medición de obra: Medirase o número de unidades realmente executadas segundo especificacións do Proxecto.

| Código | Ud | Descrición | Rendemento | Prezo | Importe |
|---|---|---|---|---|---|
| mt37www060l | Ude | Filtro retedor de residuos de bronce, con tamiz de aceiro inoxidable con perforacións de 0,5 mm de diámetro, con rosca de 4", para unha presión máxima de traballo de 16 bar e unha temperatura máxima de 110°C. (material) | 1.000 | 116.40 | 116.40 |
| mt37www010 | Ude | Material auxiliar para instalacións de fontanería. (material) | 1.000 | 1.40 | 1.40 |
| mo006 | h | Oficial 1ª fontaneiro. (man de obra) | 0.269 | 15.78 | 4.24 |
| mo098 | h | Axudante fontaneiro. (man de obra) | 0.269 | 14.62 | 3.93 |
| % | % | Costes directos complementarios | 2 % | 125.97 | 2.52 |
|  |  | Custos directos |  |  | 128.49 |
