# Luminaria suspendida tipo Downlight, de 320 mm de diámetro e 355 mm de altura, para lámpada fluorescente triple TC-TEL de 26 W, modelo Miniyes 1x26W TC-TEL Reflector "LAMP"

- Propiedade do arquivo: CYPE INGENIEROS, S.A.
- Formato: FIEBDC-3/2002
- Divisa: EUR
- Custos indirectos: 3.00 %
- Gastos xerais: 13.00 %
- Beneficio industrial: 6.00 %
- IVE: 16.00 %

## I Instalacións

### II Iluminación

#### III Interior

**III120** Ude Luminaria suspendida tipo Downlight, de 320 mm de diámetro e 355 mm de altura, para lámpada fluorescente triple TC-TEL de 26 W, modelo Miniyes 1x26W TC-TEL Reflector "LAMP".
Suministro e instalación de luminaria suspendida tipo Downlight, de 320 mm de diámetro e 355 mm de altura, para lámpada fluorescente triple TC-TEL de 26 W, modelo Miniyes 1x26W TC-TEL Reflector "LAMP", con corpo de aluminio extruido RAL 9006 con equipo de aceso electrónico e aletas de refrixeración; protección IP 20; reflector metalizado mate; sistema de suspensión por cable de aceiro de 3x0,75 mm de diámetro e 4 m de lonxitude máxima. Ata lámparas, accesorios, suxeccións e material auxiliar. Totalmente montada, conexionada e comprobada.
Inclúe: Replanteo. Montaxe, fixación e nivelación. Conexionado. Colocación de lámpadas e accesorios.
Criterio de medición de proxecto: Número de unidades previstas, segundo documentación gráfica de Proxecto.
Criterio de medición de obra: Medirase o número de unidades realmente executadas segundo especificacións do Proxecto.

| Código | Ud | Descrición | Rendemento | Prezo | Importe |
|---|---|---|---|---|---|
| mt34lam050saa | Ude | Luminaria suspendida tipo Downlight, de 320 mm de diámetro e 355 mm de altura, para lámpada fluorescente triple TC-TEL de 26 W, modelo Miniyes 1x26W TC-TEL Reflector "LAMP", con corpo de aluminio extruido RAL 9006 con equipo de aceso electrónico e aletas de refrixeración; protección IP 20; reflector metalizado mate; sistema de suspensión por cable de aceiro de 3x0,75 mm de diámetro e 4 m de lonxitude máxima. (material) | 1.000 | 144.06 | 144.06 |
| mt34tuf020t | Ude | Lámpada fluorescente compacta TC-TEL de 26 W. (material) | 1.000 | 8.69 | 8.69 |
| mt34www011 | Ude | Material auxiliar para instalación de aparatos de iluminación. (material) | 1.000 | 0.90 | 0.90 |
| mo001 | h | Oficial 1ª electricista. (man de obra) | 0.218 | 15.78 | 3.44 |
| mo093 | h | Axudante electricista. (man de obra) | 0.218 | 14.62 | 3.19 |
| % | % | Costes directos complementarios | 2 % | 160.28 | 3.21 |
|  |  | Custos directos |  |  | 163.49 |
