# Luminaria para encostar ó teito ou parede, de 210x120x100 mm, para 1 lámpada incandescente A 60 de 60 W

- Propiedade do arquivo: CYPE INGENIEROS, S.A.
- Formato: FIEBDC-3/2002
- Divisa: EUR
- Custos indirectos: 3.00 %
- Gastos xerais: 13.00 %
- Beneficio industrial: 6.00 %
- IVE: 16.00 %

## I Instalacións

### II Iluminación

#### IIX Exterior

**IIX005** Ude Luminaria para encostar ó teito ou parede, de 210x120x100 mm, para 1 lámpada incandescente A 60 de 60 W.
Suministro e instalación de luminaria para encostar ó teito ou parede, de 210x120x100 mm, para 1 lámpada incandescente A 60 de 60 W, con corpo de luminaria de aluminio inxectado e aceiro inoxidable, vidro transparente con estrutura óptica, portalámpadas E 27, clase de protección I, grao de protección IP 65, illamento clase F. Ata lámparas, accesorios, suxeccións e material auxiliar. Totalmente montado, conexionado e comprobado.
Inclúe: Replanteo. Montaxe, fixación e nivelación. Conexionado. Colocación de lámpadas e accesorios.
Criterio de medición de proxecto: Número de unidades previstas, segundo documentación gráfica de Proxecto.
Criterio de medición de obra: Medirase o número de unidades realmente executadas segundo especificacións do Proxecto.

| Código | Ud | Descrición | Rendemento | Prezo | Importe |
|---|---|---|---|---|---|
| mt34beg010aa | Ude | Luminaria para encostar ó teito ou parede, de 210x120x100 mm, para 1 lámpada incandescente A 60 de 60 W, con corpo de luminaria de aluminio inxectado e aceiro inoxidable, vidro transparente con estrutura óptica, portalámpadas E 27, clase de protección I, grao de protección IP 65, illamento clase F. (material) | 1.000 | 130.12 | 130.12 |
| mt34lin010a | Ude | Lámpada incandescente A 60 de 60 W. (material) | 1.000 | 1.57 | 1.57 |
| mt34www011 | Ude | Material auxiliar para instalación de aparatos de iluminación. (material) | 1.000 | 0.90 | 0.90 |
| mo001 | h | Oficial 1ª electricista. (man de obra) | 0.163 | 15.78 | 2.57 |
| mo093 | h | Axudante electricista. (man de obra) | 0.163 | 14.62 | 2.38 |
| % | % | Costes directos complementarios | 2 % | 137.54 | 2.75 |
|  |  | Custos directos |  |  | 140.29 |
