# Rexistro de terminación de rede, formado por caixa de plástico para empotrar en tabique e disposición do equipamento principalmente en vertical

- Propiedade do arquivo: CYPE INGENIEROS, S.A.
- Formato: FIEBDC-3/2002
- Divisa: EUR
- Custos indirectos: 3.00 %
- Gastos xerais: 13.00 %
- Beneficio industrial: 6.00 %
- IVE: 16.00 %

## I Instalacións

### IL Infraestructura de telecomunicacións

#### ILI Canalizacións interiores

**ILI001** Ude Rexistro de terminación de rede, formado por caixa de plástico para empotrar en tabique e disposición do equipamento principalmente en vertical.
Subministración e instalación de rexistro de terminación de rede, formado por caixa de plástico para empotrar en tabique e disposición do equipamento principalmente en vertical, de 500x600x80 mm. Incluso accesorios, pezas especiais e fixacións. Totalmente montado.
Inclúe: Replanteo. Colocación e fixación da caixa.
Criterio de medición de proxecto: Número de unidades previstas, segundo documentación gráfica de Proxecto.
Criterio de medición de obra: Medirase o número de unidades realmente executadas segundo especificacións do Proxecto.

| Código | Ud | Descrición | Rendemento | Prezo | Importe |
|---|---|---|---|---|---|
| mt40irt020a | Ude | Caixa de plástico de rexistro de terminación de rede para instalacións de ICT, de 500x600x80 mm, para empotrar, incluso tapa. (material) | 1.000 | 41.00 | 41.00 |
| mt40www050 | Ude | Material auxiliar para infraestructura de telecomunicacións. (material) | 0.500 | 1.43 | 0.72 |
| mo000 | h | Oficial 1ª instalador de telecomunicacións. (man de obra) | 0.275 | 15.78 | 4.34 |
| mo052 | h | Axudante instalador de telecomunicacións. (man de obra) | 0.275 | 14.62 | 4.02 |
| % | % | Costes directos complementarios | 2 % | 50.08 | 1.00 |
|  |  | Custos directos |  |  | 51.08 |
