# Tubaxe para ventilación primaria da rede de evacuación de augas, formada por PVC, de 110 mm de diámetro, unión pegada con adhesivo

- Propiedade do arquivo: CYPE INGENIEROS, S.A.
- Formato: FIEBDC-3/2002
- Divisa: EUR
- Custos indirectos: 3.00 %
- Gastos xerais: 13.00 %
- Beneficio industrial: 6.00 %
- IVE: 16.00 %

## I Instalacións

### IS Salubridade

#### ISB Baixantes

**ISB040** m Tubaxe para ventilación primaria da rede de evacuación de augas, formada por PVC, de 110 mm de diámetro, unión pegada con adhesivo.
Subministración e montaxe de tubaxe para ventilación primaria da rede de evacuación de augas, formada por tubo de PVC, de 110 mm de diámetro e 1,4 mm de espesor. Ata p/p de material auxiliar para montaxe e suxeición á obra, accesorios e pezas especiais colocados mediante unión pegada con adhesivo. Totalmente montada, conexionada e probada.
Inclúe: Replanteo e trazado das tubaxes. Presentación en seco de tubos, accesorios e pezas especiais. Colocación e fixación de tubos, accesorios e pezas especiais. Limpeza da zona a unir co líquido limpador, aplicación do adhesivo e encaixe de pezas. Conexión á baixante.
Criterio de medición de proxecto: Lonxitude medida segundo documentación gráfica de Proxecto.
Criterio de medición de obra: Medirase a lonxitude realmente executada segundo especificacións do Proxecto.

| Código | Ud | Descrición | Rendemento | Prezo | Importe |
|---|---|---|---|---|---|
| mt36tvg400f | Ude | Material auxiliar para montaxe e suxección á obra de as tuberías de PVC, de 110 mm de diámetro. (material) | 1.000 | 0.41 | 0.41 |
| mt36tvg010fg | m | Tubo de PVC, de 110 mm de diámetro e 1,4 mm de espesor, co prezo incrementado o 30% en concepto de accesorios e pezas especiais. (material) | 1.000 | 3.56 | 3.56 |
| mt11var009 | l | Líquido limpador para pegado mediante adhesivo de tubos e accesorios de PVC. (material) | 0.024 | 9.58 | 0.23 |
| mt11var010 | l | Adhesivo para tubos e accesorios de PVC. (material) | 0.012 | 20.24 | 0.24 |
| op00ato010 |  | Atornillador. | 1.000 | 0.00 | 0.00 |
| op00mar010 |  | Martillo. | 1.000 | 0.00 | 0.00 |
| op00tal010 |  | Taladro. | 1.000 | 0.00 | 0.00 |
| mo006 | h | Oficial 1ª fontaneiro. (man de obra) | 0.115 | 15.78 | 1.81 |
| mo098 | h | Axudante fontaneiro. (man de obra) | 0.057 | 14.62 | 0.83 |
| % | % | Costes directos complementarios | 2 % | 7.08 | 0.14 |
|  |  | Custos directos |  |  | 7.22 |
