# Perfil de ventilación de polipropileno de alta densidade para fixación de lámina drenante nodular e aireación da cámara de aire mediante aberturas de ventilación

- Propiedade do arquivo: CYPE INGENIEROS, S.A.
- Formato: FIEBDC-3/2002
- Divisa: EUR
- Custos indirectos: 3.00 %
- Gastos xerais: 13.00 %
- Beneficio industrial: 6.00 %
- IVE: 16.00 %

## N Illamentos e impermeabilizacións

### NI Impermeabilizacións

#### NIM Muros en contacto co terreo

**NIM101** m Perfil de ventilación de polipropileno de alta densidade para fixación de lámina drenante nodular e aireación da cámara de aire mediante aberturas de ventilación, na cara interior do muro en contacto co terreo.
Subministración e colocación no arranque e a coroación da folla interior de perfil de ventilación de polipropileno de alta densidade para fixación de lámina drenante nodular e aireación da cámara de aire mediante aberturas de ventilación, na cara interior do muro en contacto co terreo. Ata p/p de fixación ó soporte mediante cravos e selado de fixacións.
Inclúe: Limpeza do soporte. Colocación do perfil. Fixación mecánica do perfil.
Criterio de medición de proxecto: Lonxitude medida segundo documentación gráfica de Proxecto.
Criterio de medición de obra: Medirase a lonxitude realmente executada segundo especificacións do Proxecto.

| Código | Ud | Descrición | Rendemento | Prezo | Importe |
|---|---|---|---|---|---|
| mt14baa020 | m | Perfil de ventilación, de polipropileno de alta densidade, para fixación de lámina drenante nodular e aireación da cámara de aire, na cara interior do muro en contacto co terreo. (material) | 1.000 | 1.96 | 1.96 |
| mo030 | h | Oficial 1ª aplicador de productos impermeabilizantes. (man de obra) | 0.119 | 15.28 | 1.82 |
| mo065 | h | Axudante aplicador de productos impermeabilizantes. (man de obra) | 0.119 | 14.65 | 1.74 |
| % | % | Costes directos complementarios | 2 % | 5.52 | 0.11 |
|  |  | Custos directos |  |  | 5.63 |
