# Bastidor metálico, W221 "KNAUF", como soporte de lavabo suspendido, fixado sobre o sistema de tabique técnico "KNAUF"

- Propiedade do arquivo: CYPE INGENIEROS, S.A.
- Formato: FIEBDC-3/2002
- Divisa: EUR
- Custos indirectos: 3.00 %
- Gastos xerais: 13.00 %
- Beneficio industrial: 6.00 %
- IVE: 16.00 %

## P Particións

### PS Entramados autoportantes

#### PSY Placas de xeso laminado

**PSY017** Ude Bastidor metálico, W221 "KNAUF", como soporte de lavabo suspendido, fixado sobre o sistema de tabique técnico "KNAUF".
Subministración e montaxe de bastidor metálico, W221 "KNAUF", como soporte de lavabo suspendido, fixado sobre o sistema de tabique técnico "KNAUF", de 575 mm de anchura e 1050 mm de altura. Ata ancoraxes, abrazadeiras e varetas roscadas de conexión. Totalmente montado.
Inclúe: Replanteo. Colocación, nivelación e fixación do elemento.
Criterio de medición de proxecto: Número de unidades previstas, segundo documentación gráfica de Proxecto.
Criterio de medición de obra: Medirase o número de unidades realmente colocadas segundo especificacións do Proxecto.

| Código | Ud | Descrición | Rendemento | Prezo | Importe |
|---|---|---|---|---|---|
| mt30ask030 | Ude | Bastidor metálico, W221 "KNAUF", como soporte de lavabo suspendido, para fixar sobre o sistema de tabique técnico "KNAUF", de 575 mm de anchura e 1050 mm de altura, con ancoraxes, abrazadeiras e varetas roscadas de conexión. (material) | 1.000 | 108.95 | 108.95 |
| op00ato010 |  | Atornillador. | 1.000 | 0.00 | 0.00 |
| op00tal010 |  | Taladro. | 1.000 | 0.00 | 0.00 |
| mo048 | h | Oficial 1ª montador de prefabricados interiores. (man de obra) | 0.521 | 15.28 | 7.96 |
| mo091 | h | Axudante montador de prefabricados interiores. (man de obra) | 0.521 | 14.65 | 7.63 |
| % | % | Costes directos complementarios | 2 % | 124.54 | 2.49 |
|  |  | Custos directos |  |  | 127.03 |
