# Revestimento de paramentos exteriores con morteiro monocapa para a impermeabilización e decoración de fachadas

- Propiedade do arquivo: CYPE INGENIEROS, S.A.
- Formato: FIEBDC-3/2002
- Divisa: EUR
- Custos indirectos: 3.00 %
- Gastos xerais: 13.00 %
- Beneficio industrial: 6.00 %
- IVE: 16.00 %

## R Revestimentos

### RQ Sistemas monocapa industriais

#### RQO Morteiros monocapa

**RQO030** m² Revestimento de paramentos exteriores con morteiro monocapa para a impermeabilización e decoración de fachadas, acabado con árido proxectado, cor branca, composto de cemento fotocatalítico descontaminante, TX ARIA "FYM ITALCEMENTI GROUP", aditivos, resinas sintéticas e cargas minerais, espesor 15 mm, aplicado manualmente, armado e reforzado con malla antiálcalis nos cambios de material e nos frentes de forxado.
Formación en fachadas de revestimento continuo de 15 mm de espesor, impermeable á auga da choiva, con morteiro monocapa para a impermeabilización e decoración de fachadas, acabado con árido proxectado, cor branca, composto de cemento fotocatalítico descontaminante, TX ARIA "FYM ITALCEMENTI GROUP", aditivos, resinas sintéticas e cargas minerais. Aplicado manualmente sobre unha superficie de ladrillo cerámico, ladrillo ou bloque de formigón ou bloque de termoarcilla. Incluso p/p de preparación da superficie soporte, colocación de malla de fibra de vidro antiálcalis para reforzo de encontros entre materiais diferentes e nos frentes de forxado, nun 20% da superficie do paramento, formación de xuntas, recunchos, mestras, arestas, batentes, xambas, linteis, remates nos encontros con paramentos, revestimentos ou outros elementos recibidos na súa superficie.
Inclúe: Todas. Preparación da superficie soporte. Despece dos panos de traballo. Aristado e realización de xuntas. Preparación do morteiro monocapa. Aplicación do morteiro monocapa. Regleado e alisado do revestimento. Acabado superficial. Repasos e limpeza final.
Criterio de medición de proxecto: Superficie medida segundo documentación gráfica de Proxecto, deducindo os ocos de superficie maior de 3 m² e incluíndo o desenvolvemento de as mochetas.
Criterio de medición de obra: Medirase a superficie realmente executada segundo especificacións do Proxecto, deducindo os ocos de superficie maior de 3 m² e incluíndo desenvolvemento das mochetas.

| Código | Ud | Descrición | Rendemento | Prezo | Importe |
|---|---|---|---|---|---|
| mt28mit060aa | kg | Morteiro monocapa para a impermeabilización e decoración de fachadas, acabado con árido proxectado, cor branca, composto de cemento fotocatalítico descontaminante, TX ARIA "FYM ITALCEMENTI GROUP", aditivos, resinas sintéticas e cargas minerais, tipo OC CSIII W2, segundo UNE-EN 998-1. (material) | 17.000 | 0.65 | 11.05 |
| mt28mon040a | m² | Malla de fibra de vidro, de 10x10 mm de luz, antiálcalis, de 200 a 250 g/m² de masa superficial e 750 a 900 micras de espesor, con 25 kp/cm² de resistencia a tracción, para armar morteiros monocapa. (material) | 0.210 | 2.41 | 0.51 |
| mt28mon030 | m | Xunquiño de PVC. (material) | 0.750 | 0.35 | 0.26 |
| mt28mon050 | m | Perfil de PVC ríxido para formación de arestas en revestimentos de morteiro monocapa. (material) | 1.250 | 0.37 | 0.46 |
| mt28mon020 | kg | Árido de mármore, procedente de machaqueo, para proxectar sobre morteiro monocapa, granulometría comprendida entre 5 e 9 mm. (material) | 15.000 | 0.13 | 1.95 |
| op00tal020 |  | Taladro con batidora. | 1.000 | 0.00 | 0.00 |
| mo037 | h | Oficial 1ª revocador. (man de obra) | 0.489 | 15.28 | 7.47 |
| mo102 | h | Peón especializado revocador. (man de obra) | 0.270 | 14.76 | 3.99 |
| % | % | Costes directos complementarios | 4 % | 25.69 | 1.03 |
|  |  | Custos directos |  |  | 26.72 |
