# Bañeira acrílica modelo Génova "ROCA", cor branca, de 140x70 cm, equipada con grifería monomando, serie Kendo "ROCA", modelo 5A0158A00, acabado brillo, de 190x293 mm

- Propiedade do arquivo: CYPE INGENIEROS, S.A.
- Formato: FIEBDC-3/2002
- Divisa: EUR
- Custos indirectos: 3.00 %
- Gastos xerais: 13.00 %
- Beneficio industrial: 6.00 %
- IVE: 16.00 %

## S Sinalización e equipamiento

### SA Aparatos sanitarios

#### SAB Bañeiras

**SAB010** Ude Bañeira acrílica modelo Génova "ROCA", cor branca, de 140x70 cm, equipada con grifería monomando, serie Kendo "ROCA", modelo 5A0158A00, acabado brillo, de 190x293 mm.
Subministración e instalación de bañeira acrílica modelo Génova "ROCA", cor branca, de 140x70 cm, con respaldo, apoiabrazos e asas integrais, equipada con grifería monomando, serie Kendo "ROCA", modelo 5A0158A00, acabado brillo, de 190x293 mm. Incluso conexión ás redes de auga fría e quente e á rede de evacuación existente, fixación do aparato e selado con silicona. Totalmente instalado, conexionado, probado e en funcionamento.
Inclúe: Replanteo e trazado no paramento soporte da situación do aparato. Colocación dos elementos de fixación subministrados polo fabricante. Nivelación, apromado e colocación do aparato. Conexión á rede de evacuación. Montaxe da grifería. Conexión ás redes de auga fría e quente. Montaxe de accesorios e complementos. Selado de xuntas.
Criterio de medición de proxecto: Número de unidades previstas, segundo documentación gráfica de Proxecto.
Criterio de medición de obra: Medirase o número de unidades realmente colocadas segundo especificacións do Proxecto.

| Código | Ud | Descrición | Rendemento | Prezo | Importe |
|---|---|---|---|---|---|
| mt30bar010a | Ude | Bañeira acrílica modelo Génova "ROCA", cor branca, de 140x70 cm, con respaldo, apoiabrazos e asas integrais, segundo UNE-EN 198, incluso pés regulables. (material) | 1.000 | 116.00 | 116.00 |
| mt31gmo024a | Ude | Grifería monomando para baño/ducha, serie Kendo "ROCA", modelo 5A0158A00, acabado brillo, de 190x293 mm, composta de mezclador de baño/ducha con cano, aireador, inversor automático baño/ducha, posibilidade de limitar la temperatura e o caudal e equipo de ducha formado por mango de ducha, soporte e flexible de 1,70 m de latón cromado, segundo UNE-EN 1287. (material) | 1.000 | 453.80 | 453.80 |
| mt30dba020 | Ude | Desaugue automático de latón-cobre para bañeira, acabado cromado. (material) | 1.000 | 78.80 | 78.80 |
| mt30www010 | Ude | Material auxiliar para instalación de aparato sanitario. (material) | 1.000 | 1.05 | 1.05 |
| mo006 | h | Oficial 1ª fontaneiro. (man de obra) | 1.455 | 15.78 | 22.96 |
| % | % | Costes directos complementarios | 2 % | 672.61 | 13.45 |
|  |  | Custos directos |  |  | 686.06 |
