# Colgador para baño, de aceiro inoxidable AISI 304, cor cromo

- Propiedade do arquivo: CYPE INGENIEROS, S.A.
- Formato: FIEBDC-3/2002
- Divisa: EUR
- Custos indirectos: 3.00 %
- Gastos xerais: 13.00 %
- Beneficio industrial: 6.00 %
- IVE: 16.00 %

## S Sinalización e equipamiento

### SM Baños

#### SMA Accesorios

**SMA050** Ude Colgador para baño, de aceiro inoxidable AISI 304, cor cromo.
Suministración e colocación de colgador para baño, de aceiro inoxidable AISI 304, cor cromo, de 58x50 mm, fixado ó soporte coas suxecións subministradas polo fabricante. Totalmente montado.
Inclúe: Replanteo e trazado no paramento da situación do accesorio. Colocación e fixación dos accesorios de soporte.
Criterio de medición de proxecto: Número de unidades previstas, segundo documentación gráfica de Proxecto.
Criterio de medición de obra: Medirase o número de unidades realmente colocadas segundo especificacións do Proxecto.

| Código | Ud | Descrición | Rendemento | Prezo | Importe |
|---|---|---|---|---|---|
| mt31abn045Kf | Ude | Colgador para baño, de aceiro inoxidable AISI 304, cor cromo, de 58x50 mm. (material) | 1.000 | 6.65 | 6.65 |
| op00ato010 |  | Atornillador. | 1.000 | 0.00 | 0.00 |
| op00tal010 |  | Taladro. | 1.000 | 0.00 | 0.00 |
| mo098 | h | Axudante fontaneiro. (man de obra) | 0.243 | 14.62 | 3.55 |
| % | % | Costes directos complementarios | 2 % | 10.20 | 0.20 |
|  |  | Custos directos |  |  | 10.40 |
