# Estación depuradora biológica de aguas residuales

- Propiedade do arquivo: CYPE INGENIEROS, S.A.
- Formato: FIEBDC-3/2002
- Divisa: EUR
- Custos indirectos: 3.00 %
- Gastos xerais: 13.00 %
- Beneficio industrial: 6.00 %
- IVE: 16.00 %

## U Urbanización interior da parcela

### US Depuración de augas

#### USE Estacións depuradoras

**USE012** Ude Estación depuradora biológica de aguas residuales, tecnología VFL, capacidade para 15 a 40 usuarios (H.E.), carga media de materia orgánica contaminante (DBO5) de 2,1 kg/día e caudal máximo de auga depurada de 5250 litros/día.
Suministro e instalación de estación depuradora biológica de aguas residuales, tecnología VFL, capacidade para 15 a 40 usuarios (H.E.), carga media de materia orgánica contaminante (DBO5) de 2,1 kg/día e caudal máximo de auga depurada de 5250 litros/día, equipada cun reactor biológico tipo AT e dos compresores. Totalmente instalada y en funcionamiento, sin incluir la excavación, la nivelación ni el relleno del trasdós.
Inclúe: Replanteo. Colocación da estación depuradora. Conexionado coas redes de condución de auga, de salubridade e eléctrica. Posta en marcha.
Criterio de medición de proxecto: Número de unidades previstas, segundo documentación gráfica de Proxecto.
Criterio de medición de obra: Medirase o número de unidades realmente executadas segundo especificacións do Proxecto.

| Código | Ud | Descrición | Rendemento | Prezo | Importe |
|---|---|---|---|---|---|
| mt46edb010h | Ude | Estación depuradora biológica de aguas residuales, tecnología VFL, capacidade para 15 a 40 usuarios (H.E.), carga media de materia orgánica contaminante (DBO5) de 2,1 kg/día e caudal máximo de auga depurada de 5250 litros/día, equipada cun reactor biológico tipo AT e dos compresores, segundo UNE-EN 12566-3. (material) | 1.000 | 15267.80 | 15267.80 |
| mq04cag010a | h | Camión con guindastre de ata 6 t. (maquinaria) | 0.681 | 49.45 | 33.68 |
| mo006 | h | Oficial 1ª fontaneiro. (man de obra) | 6.866 | 15.78 | 108.35 |
| mo098 | h | Axudante fontaneiro. (man de obra) | 6.866 | 14.62 | 100.38 |
| mo001 | h | Oficial 1ª electricista. (man de obra) | 2.289 | 15.78 | 36.12 |
| mo093 | h | Axudante electricista. (man de obra) | 2.289 | 14.62 | 33.47 |
| % | % | Costes directos complementarios | 2 % | 15579.80 | 311.60 |
|  |  | Custos directos |  |  | 15891.40 |
